# Projekt
Specification (GAEB DA XML 3.2, DA81)
Written by: myview DataGenerator GAEB, myview-GAEB-DA-XML-Export, 14.12.2021

## LV
Date: 14.12.2021

### 01 Описание

#### 01.01 Описание

##### 01.01.01 Описание

**01.01.01.001**
Светодиодный светильник с призматическим рассеивателем
Интерфейс пользователя: DALI
Система управления: DALI
Тип монтажа: Вставить
Место монтажа: потолок
Примерные: Длина 1195 mm x Ширина 296 mm x Высота/глубина 91 mm
Монтажные размеры: Монтажная длина: 1200 mm x Монтажная ширина: 300 mm x Глубина монтажа: 140 mm
Масса: 4400 g
Степень защиты: IP20
Класс защиты: II
Допустимая температура окружающей среды: 0 °C...+40 °C
Относительная влажность воздуха: 5-93 % без конденсата
Цвет: Белый, по цветовой гамме близок к RAL 9003
Номинальное напряжение: 230 V AC / 50 Hz
Рассеиватель: прозрачный
Показатель слепящего действия: LDP (linear-prismatic)
Угол излучения: прямое
Угол излучения: 90 °
Объединенный показатель дискомфорта: <=19
Номинальная мощность P: 46 W
Световой поток: 5540 lm
Светоотдача: 120 lm/W
Цветовая температура: 4100 K
Коэффициент цветопередачи Ra: > 80
Срок службы светодиодов L80B50: 60000 h
Проверка нити накала по IEC 60695-2-10: 650 °C
Фотобиологическая безопасность: RG1
Quantity: 1,000
