# Projekt
Specification (GAEB DA XML 3.2, DA81)
Written by: myview DataGenerator GAEB, myview-GAEB-DA-XML-Export, 14.12.2021

## LV
Date: 14.12.2021

### 01 Описание

#### 01.01 Описание

##### 01.01.01 Описание

**01.01.01.001**
Светодиодный светильник для влажных помещений с матовым рассеивателем
Система управления: ON/OFF
Тип монтажа: Структура
Место монтажа: Потолок / стена
Примерные: Длина 1565 mm x Ширина 130 mm x Высота/глубина 88 mm
Масса: 2800 g
Степень защиты: IP65
Класс защиты: I
Ударопрочность: IK08
Допустимая температура окружающей среды: -20 °C...+45 °C
Цвет: светло-серый, по цветовой гамме близок к RAL 7035
Номинальное напряжение: 220 - 240 V AC / 50 - 60 Hz
Рассеиватель: опал
Угол излучения: прямое
Угол излучения: 180 °
Объединенный показатель дискомфорта: <=25
Номинальная мощность P: 49 W
Световой поток: 4650 lm
Светоотдача: 94 lm/W
Цветовая температура: 4100 K
Коэффициент цветопередачи Ra: > 80
Срок службы светодиодов L80B50: 55000 h
Проверка нити накала по IEC 60695-2-10: 850 °C
Фотобиологическая безопасность: RG0
Quantity: 1,000
