# Projekt
Specification (GAEB DA XML 3.2, DA81)
Written by: myview DataGenerator GAEB, myview-GAEB-DA-XML-Export, 14.12.2021

## LV
Date: 14.12.2021

### 01 Описание

#### 01.01 Описание

##### 01.01.01 Описание

**01.01.01.001**
Аварийный светильник с одним аккумулятором, продолжительность аварийного освещения 3 ч / 8 ч, дальность распознавания 24 м, настенный монтаж, функция автоматического контроля (SC) и контакт с защитой от сбоев (размыкается при возникновении ошибки)
Интерфейс пользователя: ИК-пульта ДУ
Система управления: ON/OFF
Тип монтажа: Структура
Место монтажа: сетка
Примерные: Длина 245 mm x Ширина 70 мм x Высота/глубина 147 mm
Масса: 790 g
Степень защиты: IP54
Класс защиты: II
Допустимая температура окружающей среды: 5 °C...+35 °C
Цвет: Белый, по цветовой гамме близок к RAL 9010
Номинальное напряжение: 230 V AC / 50 Hz
Угол излучения: прямое
Номинальная мощность P: 4 W
Световой поток: 65 lm
Светоотдача: 16 lm/W
Цветовая температура: 4000 K

Длительность свечения: 3 h
Дальность распознавания (DIN EN): 24 m
Высота пиктограммы: 120 мм
Отображение соответствующего статуса: Со светодиодами
Автоматический автотест: true
Quantity: 1,000
