# Projekt
Specification (GAEB DA XML 3.2, DA81)
Written by: myview DataGenerator GAEB, myview-GAEB-DA-XML-Export, 14.12.2021

## LV
Date: 14.12.2021

### 01 Описание

#### 01.01 Описание

##### 01.01.01 Описание

**01.01.01.001**
Светодиодный потолочный светильник, 9Вт, для монтажа в потолок
Интерфейс пользователя: DALI
Система управления: DALI
Тип монтажа: Установка
Место монтажа: потолок
Примерные: Высота/глубина 25 mm, Ø 180 mm
Монтажные размеры: Глубина монтажа: 50 mm, Ø 165 mm
Масса: 648 g
Степень защиты: IP20 / IP44 под потолком (встр.)
Класс защиты: II
Допустимая температура окружающей среды: -20 °C...+40 °C
Относительная влажность воздуха: 5-93 % без конденсата
Цвет: Белый, по цветовой гамме близок к RAL 9003
Номинальное напряжение: 220 - 240 V AC / 50 - 60 Hz
Рассеиватель: опал
Угол излучения: прямое
Угол излучения: 110 °
Объединенный показатель дискомфорта: <=25
Номинальная мощность P: 9,5 W
Световой поток: 900 lm
Светоотдача: 94 lm/W
Цветовая температура: 3000 K
Коэффициент цветопередачи Ra: > 80
Срок службы светодиодов L80B50: 40000 h
Проверка нити накала по IEC 60695-2-10: 650 °C
Фотобиологическая безопасность: RG0
Quantity: 1,000
