# Projekt
Specification (GAEB DA XML 3.2, DA81)
Written by: myview DataGenerator GAEB, myview-GAEB-DA-XML-Export, 14.12.2021

## LV
Date: 14.12.2021

### 01 Описание

#### 01.01 Описание

##### 01.01.01 Описание

**01.01.01.001**
Светодиодный светильник с призматическим рассеивателем
Система управления: ON/OFF
Тип монтажа: Вставить
Место монтажа: потолок
Примерные: Длина 595 mm x Ширина 595 mm x Высота/глубина 11 mm
Монтажные размеры: Монтажная длина: 595 mm x Монтажная ширина: 595 mm x Глубина монтажа: 50 mm
Масса: 2770 g
Степень защиты: IP20
Класс защиты: II
Допустимая температура окружающей среды: 0 °C...+50 °C
Цвет: Белый, по цветовой гамме близок к RAL 9003
Номинальное напряжение: 110 - 240 V AC / 50 - 60 Hz
Рассеиватель: опал
Показатель слепящего действия: DDP (micro-prismatic)
Угол излучения: прямое
Угол излучения: 116 °
Объединенный показатель дискомфорта: <=19
Номинальная мощность P: 37 W
Световой поток: 3900 lm
Светоотдача: 105 lm/W
Цветовая температура: 4200 K
Коэффициент цветопередачи Ra: > 80
Срок службы светодиодов L80B50: 40000 h
Проверка нити накала по IEC 60695-2-10: 650 °C
Фотобиологическая безопасность: RG0
Quantity: 1,000
