# Projekt
Specification (GAEB DA XML 3.2, DA81)
Written by: myview DataGenerator GAEB, myview-GAEB-DA-XML-Export, 14.12.2021

## LV
Date: 14.12.2021

### 01 Описание

#### 01.01 Описание

##### 01.01.01 Описание

**01.01.01.001**
Светодиодный светильник для подсветки доски, для освещения вертикальных поверхностей
Система управления: ON/OFF
Тип монтажа: Структура
Место монтажа: потолок
Примерные: Длина 1190 mm x Ширина 171 mm x Высота/глубина 48 mm
Масса: 3765 g
Степень защиты: IP20
Класс защиты: II
Допустимая температура окружающей среды: 0 °C...+40 °C
Относительная влажность воздуха: 5-93 % без конденсата
Цвет: Белый, по цветовой гамме близок к RAL 9003
Номинальное напряжение: 230 V AC / 50 Hz
Угол излучения: прямое
Угол излучения: 60 °
Номинальная мощность P: 36 W
Световой поток: 4000 lm
Светоотдача: 111 lm/W
Цветовая температура: 4000 K
Коэффициент цветопередачи Ra: > 80
Срок службы светодиодов L80B50: 70000 h
Проверка нити накала по IEC 60695-2-10: 650 °C
Фотобиологическая безопасность: RG1
Quantity: 1,000
