# Projekt
Specification (GAEB DA XML 3.2, DA81)
Written by: myview DataGenerator GAEB, myview-GAEB-DA-XML-Export, 14.12.2021

## LV
Date: 14.12.2021

### 01 Описание

#### 01.01 Описание

##### 01.01.01 Описание

**01.01.01.001**
Аварийный светильник с одним аккумулятором, с обозначением пути эвакуации, продолжительность аварийного освещения 3 ч, дальность обнаружения 24 м, согласно DIN EN 1838
Интерфейс пользователя: ИК-пульта ДУ
Система управления: ON/OFF
Тип монтажа: Структура
Место монтажа: Потолок / стена
Примерные: Длина 328 mm x Ширина 108 mm x Высота/глубина 206 mm
Монтажные размеры: Монтажная длина: 370 mm x Монтажная ширина: 115 mm x Глубина монтажа: 66 mm
Масса: 636 g
Степень защиты: IP54
Класс защиты: II
Допустимая температура окружающей среды: 5 °C...+35 °C
Цвет: Белый, по цветовой гамме близок к RAL 9016
Номинальное напряжение: 230 V AC / 50 Hz
Угол излучения: прямое
Номинальная мощность P: 3 W

Длительность свечения: 3 h
Дальность распознавания (DIN EN): 24 m
Высота пиктограммы: 120 mm
Отображение соответствующего статуса: Со светодиодами
Автоматический автотест: false
Quantity: 1,000
