# Projekt
Specification (GAEB DA XML 3.2, DA81)
Written by: myview DataGenerator GAEB, myview-GAEB-DA-XML-Export, 14.12.2021

## LV
Date: 14.12.2021

### 01 Описание

#### 01.01 Описание

##### 01.01.01 Описание

**01.01.01.001**
Аварийный светильник с одним аккумулятором, с подсветкой пути эвакуации, продолжительность аварийного освещения 3 ч
Интерфейс пользователя: ИК-пульта ДУ
Система управления: ON/OFF
Тип монтажа: Структура
Место монтажа: Потолок / стена
Примерные: Длина 388 mm x Ширина 148 mm x Высота/глубина 46 mm
Масса: 842 g
Степень защиты: IP54
Класс защиты: II
Допустимая температура окружающей среды: 5 °C...+35 °C
Относительная влажность воздуха: 5-95 % без конденсата
Цвет: Белый, по цветовой гамме близок к RAL 9016
Номинальное напряжение: 230 V AC / 50 Hz
Угол излучения: прямое
Номинальная мощность P: 3 W
Световой поток: 186 lm
Светоотдача: 62 lm/W
Цветовая температура: 4000 K
Коэффициент цветопередачи Ra: > 80

Длительность свечения: 3 h
Отображение соответствующего статуса: Со светодиодами
Автоматический автотест: false
Quantity: 1,000
