# Projekt
Specification (GAEB DA XML 3.2, DA81)
Written by: myview DataGenerator GAEB, myview-GAEB-DA-XML-Export, 14.12.2021

## LV
Date: 14.12.2021

### 01 Описание

#### 01.01 Описание

##### 01.01.01 Описание

**01.01.01.001**
Светодиодный напольный светильник, мощность светодиодов 45 Вт, для освещения рабочих мест в офисах и переговорных комнатах с неслепящим прямым и отраженным светом
Интерфейс пользователя: ИК-пульта ДУ, Pегулятора
Система управления: ON/OFF
Тип монтажа: стоять
Место монтажа: Напольный
Примерные: Длина 600 mm x Ширина 400 mm x Высота/глубина 1950 mm
Масса: 20000 g
Степень защиты: IP20
Класс защиты: I
Допустимая температура окружающей среды: 0 °C...+40 °C
Цвет: черный, по цветовой гамме близок к RAL 9004
Номинальное напряжение: 230 V AC / 50 Hz
Рассеиватель: прозрачный
Показатель слепящего действия: DDP (micro-prismatic)
Угол излучения: прямое/отраженное
Угол излучения: 90 °
Объединенный показатель дискомфорта: <=19
Номинальная мощность P: 47 W
Световой поток: 6000 lm
Светоотдача: 127 lm/W
Цветовая температура: 3000 K
Коэффициент цветопередачи Ra: > 80
Срок службы светодиодов L80B50: 70000 h
Фотобиологическая безопасность: RG0
Угол обнаружения: 360°

диапазоном обнаружения поперек: Ø 4 m

диапазоном обнаружения Фронтально: Ø 3 m

Угол охвата, диапазон обнаружения: Ø 2 m

Угол охвата: 13 m²

Яркость: 5 - 2000 lx
Quantity: 1,000
