# Projekt
Specification (GAEB DA XML 3.2, DA81)
Written by: myview DataGenerator GAEB, myview-GAEB-DA-XML-Export, 14.12.2021

## LV
Date: 14.12.2021

### 01 Описание

#### 01.01 Описание

##### 01.01.01 Описание

**01.01.01.001**
Сумеречный выключатель для монтажа на поверхность для автоматического включения и выключения освещения.
Интерфейс пользователя: Pегулятора
Система управления: ON/OFF
Тип монтажа: Структура
Место монтажа: сетка
Примерные: Длина 96 mm x Ширина 76 мм x Высота/глубина 52 mm
Масса: 153 g
Степень защиты: IP54
Класс защиты: II
Допустимая температура окружающей среды: -25 °C...+55 °C
Относительная влажность воздуха: 5-93 % без конденсата
Цвет: Белый, по цветовой гамме близок к RAL 9010
Номинальное напряжение: 230 V AC / 50 Hz

Яркость: 5 - 300 lx

Кол-во каналов освещения: 1

Кол-во каналов ОВК: 0

Задержка при переключении от менее яркого освещения к более яркому: 60 сек.

Задержка при переключении от более яркого освещения к менее яркому: 60 сек.

Разрывная мощность, канал 1: 230 В/50 Гц, 2300 Вт/10 А (cos phi = 1),690 ВА/3 А (cos phi = 0,5), 12/24 В =/5 А, беспотенциальный релейный контакт
 350 W LED
Quantity: 1,000
