# Projekt
Specification (GAEB DA XML 3.2, DA81)
Written by: myview DataGenerator GAEB, myview-GAEB-DA-XML-Export, 14.12.2021

## LV
Date: 14.12.2021

### 01 Описание

#### 01.01 Описание

##### 01.01.01 Описание

**01.01.01.001**
Аварийный светильник с одним аккумулятором с периодом аварийного освещения 3 ч, для потолочного монтажа
Интерфейс пользователя: DALI
Система управления: DALI
Тип монтажа: Установка
Место монтажа: потолок
Примерные: Высота/глубина 45 mm, Ø 55 mm
Монтажные размеры: Глубина монтажа: 45 mm, Ø 43 мм
Масса: 390 g
Степень защиты: IP20
Класс защиты: II
Допустимая температура окружающей среды: 5 °C...+35 °C
Относительная влажность воздуха: 5-95 % без конденсата
Цвет: Белый, по цветовой гамме близок к RAL 9016
Номинальное напряжение: 230 V AC / 50 Hz
Угол излучения: прямое
Номинальная мощность P: 4 W
Световой поток: 155 lm
Светоотдача: 38 lm/W
Цветовая температура: ок. 4500 K
Коэффициент цветопередачи Ra: > 75

Длительность свечения: 3 h
Отображение соответствующего статуса: Со светодиодами
Автоматический автотест: true
Quantity: 1,000
