# Projekt
Specification (GAEB DA XML 3.2, DA81)
Written by: myview DataGenerator GAEB, myview-GAEB-DA-XML-Export, 14.12.2021

## LV
Date: 14.12.2021

### 01 Описание

#### 01.01 Описание

##### 01.01.01 Описание

**01.01.01.001**
Подвесной светодиодный светильник, мощность светодиодов 72 Вт, для освещения рабочих мест в офисах и переговорных комнатах с неслепящим прямым и отраженным светом
Интерфейс пользователя: ИК-пульта ДУ, DALI
Система управления: DALI
Тип монтажа: Подвеска
Место монтажа: потолок
Примерные: Длина 1206 mm x Ширина 166 mm x Высота/глубина 30 mm
Масса: 5920 g
Степень защиты: IP20
Класс защиты: I
Допустимая температура окружающей среды: 0 °C...+40 °C
Относительная влажность воздуха: 5-93 % без конденсата
Цвет: Белый, по цветовой гамме близок к RAL 9003
Номинальное напряжение: 220 - 240 V AC / 50 - 60 Hz
Рассеиватель: прозрачный
Показатель слепящего действия: DDP (micro-prismatic)
Угол излучения: прямое/отраженное
Угол излучения: 80 °
Объединенный показатель дискомфорта: <=19
Номинальная мощность P: 80 W
Световой поток: 8190 lm
Светоотдача: 102 lm/W
Цветовая температура: 3000 K
Коэффициент цветопередачи Ra: > 80
Срок службы светодиодов L80B50: 50000 h
Проверка нити накала по IEC 60695-2-10: 650 °C
Фотобиологическая безопасность: RG1
Угол обнаружения: 360°

диапазоном обнаружения поперек: Ø 3 m

диапазоном обнаружения Фронтально: Ø 3 m

Угол охвата, диапазон обнаружения: Ø 2 m

Угол охвата: 7 m²

Постоянная регулировка освещения: true
Quantity: 1,000
